# Red de distribución de agua

- Propiedad del archivo: CYPE INGENIEROS, S.A.
- Formato: FIEBDC-3/2002
- Divisa: EUR
- Costes indirectos: 3.00 %
- IVA: 21.00 %

## I Instalaciones

### IO Contra incendios

#### IOB Sistemas de abastecimiento de agua

**IOB022** m Red de distribución de agua.
Red aérea de distribución de agua para abastecimiento de los equipos de extinción de incendios, formada por tubería de acero negro con soldadura longitudinal, de 1" DN 25 mm de diámetro, unión roscada, sin calorifugar, que arranca desde la fuente de abastecimiento de agua hasta cada equipo de extinción de incendios. Incluso material auxiliar para montaje y sujeción a la obra, accesorios y piezas especiales, mano de imprimación antioxidante de al menos 50 micras de espesor, y dos manos de esmalte rojo de al menos 40 micras de espesor cada una.
Incluye: Replanteo del recorrido de la tubería y de la situación de los elementos de sujeción. Presentación de tubos. Fijación del material auxiliar para montaje y sujeción a la obra. Raspado y limpieza de óxidos. Aplicación de imprimación antioxidante y esmalte. Colocación de tubos. Realización de pruebas de servicio.
Criterio de medición de proyecto: Longitud medida según documentación gráfica de Proyecto.
Criterio de medición de obra: Se medirá la longitud realmente ejecutada según especificaciones de Proyecto.

| Código | Ud | Descripción | Rendimiento | Precio | Importe |
|---|---|---|---|---|---|
| mt08tan330d | Ud | Material auxiliar para montaje y sujeción a la obra de las tuberías de acero, de 1" DN 25 mm. (material) | 1.000 | 0.65 | 0.65 |
| mt08tan010dd | m | Tubo de acero negro, con soldadura longitudinal por resistencia eléctrica, serie M, de 1" DN 25 mm de diámetro y 3,2 mm de espesor, según UNE-EN 10255, con el precio incrementado el 15% en concepto de accesorios y piezas especiales. (material) | 1.000 | 6.22 | 6.22 |
| mt27pfi030 | kg | Imprimación antioxidante con poliuretano. (material) | 0.014 | 9.35 | 0.13 |
| mt27ess010e | kg | Esmalte sintético, color rojo RAL 3000, para aplicar sobre superficies metálicas, aspecto brillante. (material) | 0.029 | 7.12 | 0.21 |
| mo008 | h | Oficial 1ª fontanero. (mano de obra) | 0.303 | 23.74 | 7.19 |
| mo107 | h | Ayudante fontanero. (mano de obra) | 0.329 | 21.90 | 7.21 |
| mo038 | h | Oficial 1ª pintor. (mano de obra) | 0.053 | 23.10 | 1.22 |
| % | % | Costes directos complementarios | 2 % | 22.83 | 0.46 |
|  |  | Costes directos |  |  | 23.29 |
